# MasterEmaco N 205 FC - nivelación superficial pilar, buena vista - 5 mm

- Propiedad del archivo: CONSTRUNARIO
- Formato: FIEBDC-3/2012
- Programa: Construnario Versión 3.51
- Fecha de los precios: 01/10/2021
- Divisa: EUR
- Código: master-build (14/10/2021)

**UMBS_505** m2 MasterEmaco N 205 FC - nivelación superficial pilar, buena vista - 5 mm
Reconstrucción geométrica superficial de pilares con mortero monocomponente, de elevada resistencia mecánica, elevado módulo y con retracción compensada, con mortero MasterEmaco N 205 FC (según UNE EN 1504 - 3) de Master Builders Solutions o similar, con un espesor de hasta 5 mm y un consumo de 1,3 kg/m2/mm de espesor, con una resistencia a compresión a las 24 horas de 6,7 N/mm2, y una resistencia a flexión de 2,2 N/mm2 a las 24 horas, incluso perfilado de aristas y acabado fratasado manual, p.p. de andamiaje y medios auxiliares. Medida la superficie ejecutada. Propiedades: tixotrópico, no fisura. Base: cementos, resinas y áridos..

| Código | Ud | Descripción | Rendimiento |
|---|---|---|---|
| 50311308_MBS | kg | Mortero de renovación, referencia MasterEmaco N 205 FC de Master Builders Solutions. Reparaciones cosméticas y nivelaciones superficiales (material; 04/10/2021) | 6.500 |
| OGEN006 | h | Peón especialista (mano de obra) | 0.450 |

## Recursos

**50311308_MBS** kg Mortero de renovación
MasterEmaco N 205 FC es un mortero de nivelación, para espesores de 1 a 5 mm en grandes áreas. Una vez mezclado con agua se forma un mortero con una gran diversidad de aplicaciones. MasterEmaco N 205FC se utiliza para la reparación de capa fina, relleno de coqueras y agujeros. Es ideal para la reparación cosmética fina de las superficies de hormigón dañadas. Se utiliza como material de acabado en la industria de los prefabricados o en cualquier lugar donde sea necesario reparar defectos de menor importancia en las estructuras de hormigón. MasterEmaco N 205 FC, mortero de renovación con gran adherencia y resistente al agua Excelente adherencia sin puente de unión. Resistente al agua y a la intemperie. Endurecimiento sin fisuración. Aplicable en espesores de hasta 5 mm. Tixotrópico. Proporciona una excelente protección frente a la carbonatación gracias a su superficie lisa y exenta de fisuras. Consistencia muy fácil de trabajar. Listo para su empleo. Sólo precisa mezclarlo con agua.
