# Mortero de renovación, referencia MasterEmaco N 205 FC de Master Builders Solutions. Reparaciones cosméticas y nivelaciones superficiales

- Propiedad del archivo: CONSTRUNARIO
- Formato: FIEBDC-3/2012
- Programa: Construnario Versión 3.51
- Fecha de los precios: 04/10/2021
- Divisa: EUR

**50311308_MBS** kg Mortero de renovación, referencia MasterEmaco N 205 FC de Master Builders Solutions. Reparaciones cosméticas y nivelaciones superficiales
MasterEmaco N 205 FC es un mortero de nivelación, para espesores de 1 a 5 mm en grandes áreas. Una vez mezclado con agua se forma un mortero con una gran diversidad de aplicaciones. MasterEmaco N 205FC se utiliza para la reparación de capa fina, relleno de coqueras y agujeros. Es ideal para la reparación cosmética fina de las superficies de hormigón dañadas. Se utiliza como material de acabado en la industria de los prefabricados o en cualquier lugar donde sea necesario reparar defectos de menor importancia en las estructuras de hormigón. MasterEmaco N 205 FC, mortero de renovación con gran adherencia y resistente al agua Excelente adherencia sin puente de unión. Resistente al agua y a la intemperie. Endurecimiento sin fisuración. Aplicable en espesores de hasta 5 mm. Tixotrópico. Proporciona una excelente protección frente a la carbonatación gracias a su superficie lisa y exenta de fisuras. Consistencia muy fácil de trabajar. Listo para su empleo. Sólo precisa mezclarlo con agua.
