# MasterEmaco P 5000 AP - pasivador de corrosión de armaduras según UNE-EN 1504-7

- Propiedad del archivo: CONSTRUNARIO
- Formato: FIEBDC-3/2012
- Programa: Construnario Versión 3.51
- Fecha de los precios: 01/10/2021
- Divisa: EUR
- Código: master-build (14/10/2021)

**UMBS_951** m MasterEmaco P 5000 AP - pasivador de corrosión de armaduras según UNE-EN 1504-7
Aplicación manual sobre armadura limpia a un grado SA 2 1/2l de pasivador cementoso con inhibidores de corrosión, para la protección y pasivación de armaduras MasterEmaco P 5000 AP (según UNE EN 1504 - 7) de Master Builders Solutions o similar. No incluye la limpieza de la armadura. Medida la superficie ejecutada.

| Código | Ud | Descripción | Rendimiento |
|---|---|---|---|
| 50377656_MBS | kg | Imprimación activa, referencia MasterEmaco P 5000 AP de Master Builders Solutions. Para protección de armaduras (material; 04/10/2021) | 0.120 |
| OGEN006 | h | Peón especialista (mano de obra) | 0.100 |

## Recursos

**50377656_MBS** kg Imprimación activa, referencia MasterEmaco P 5000 AP de Master Builders Solutions. Para protección de armaduras
MasterEmaco P 5000 AP es una imprimación única cementosa para la protección de la armadura. También puede ser utilizada como puente de unión para morteros de reparación. Cuando se mezcla con agua se forma un "slurry" que puede ser aplicado con brocha sobre la armadura saneada o directamente sobre el hormigón cuando se utilice como impulsor de adherencia. MasterEmaco P 5000 AP está certificado según EN 1504-7 MasterEmaco P 5000 AP, imprimación activa con excelentes propiedades inhibidoras de la corrosión Excelentes propiedades inhibidoras de la corrosión ya que reinstaura un ambiente de elevado pH. Contiene aditivos inhibidores para la protección del acero. Modificado con polímeros para incrementar la adhesión al acero. No afecta al anclaje del acero revestido
