# MasterEmaco N 352 RS - sellado cementoso rápido de superficial de fisuras para posterior inyección a baja presión

- Propiedad del archivo: CONSTRUNARIO
- Formato: FIEBDC-3/2012
- Programa: Construnario Versión 3.51
- Fecha de los precios: 01/10/2021
- Divisa: EUR
- Código: master-build (14/10/2021)

**UMBS_581** m MasterEmaco N 352 RS - sellado cementoso rápido de superficial de fisuras para posterior inyección a baja presión
Sellado superficial de fisura con mortero cementoso rápido MasterEmaco N 352 RS de Master Builders Solutions o similar, para inyección de resinas a baja presión (hasta 1 bar). Medida la superficie ejecutada.

| Código | Ud | Descripción | Rendimiento |
|---|---|---|---|
| 57240570_MBS | kg | Mortero rápido y tixotrópico, referencia MasterEmaco N 352 RS de Master Builders Solutions. Reparación de elementos de hormigón (material; 04/10/2021) | 0.500 |
| OGEN006 | h | Peón especialista (mano de obra) | 0.150 |

## Recursos

**57240570_MBS** kg Mortero rápido y tixotrópico
Mortero rápido y tixotrópico, MasterEmaco N 352 RS de Master Builders Solutions, para la reparación de elementos de hormigón. MasterEmaco N 352 RS, mortero rápido y tixotrópico de rápido endurecimiento Listo para su empleo. Sólo precisa su amasado con agua. Tixotrópico. Rápido endurecimiento. Retracción compensada. Fácilmente aplicable. Excelente adherencia incluso sin puente de unión en soportes de hormigón o mortero. Moldeable. Pintable.
