# MasterProtect 8000 CI - aplicación sobre hormigón inhibidor corrosión por carbonatación o cloruros

- Propiedad del archivo: CONSTRUNARIO
- Formato: FIEBDC-3/2012
- Programa: Construnario Versión 3.51
- Fecha de los precios: 01/10/2021
- Divisa: EUR
- Código: master-build (14/10/2021)

**UMBS_554** m2 MasterProtect 8000 CI - aplicación sobre hormigón inhibidor corrosión por carbonatación o cloruros
Inhibidor de corrosión en hormigón armado o pretensado, incoloro de muy baja viscosidad (aprox. 0,95 mPas) a base de silano organofuncional, permeable al vapor de agua, MasterProtect 8000 CI (según UNE EN 1504 - 2) de Master Builders Solutions o similar, conforme a CTE siempre que se cumpla con DIT+ 619p/15 especifico como inhibidor de corrosión. Reacciona químicamente con el cemento (reduce la abosrción de agua) y el acero (repasiva la armadura), reduciendo la corrosión por debajo de 0,2 µA/cm2, no se lava y de larga duración, reduciendo la corrosión hasta un 92% según FHWA, sobre paramentos verticales y horizontales de hormigón, aplicable de 2 a 3 capas a rodillo o brocha con un consumo total de 600 gr/m2 (0,66 L/m2), previa limpieza del soporte. Medida la superficie ejecutada. Usos: reparación del hormigón en general, estructuras marinas, puentes y fachadas.

| Código | Ud | Descripción | Rendimiento |
|---|---|---|---|
| 51486680_MBS | l | Inhibidor de corrosión, referencia MasterProtect 8000 CI de Master Builders Solutions. Basado en silano organofuncional (material; 04/10/2021) | 0.660 |
| OGEN030 | h | Oficial 1ª pintor (mano de obra) | 0.300 |

## Recursos

**51486680_MBS** l Inhibidor de corrosión, referencia MasterProtect 8000 CI de Master Builders Solutions. Basado en silano organofuncional
Líder en la protección del hormigón frente a la corrosión El inhibidor de corrosión MasterProtect 8000 CI protege y aumenta significativamente la vida útil de sus estructuras de hormigón Durante los últimos 15 años, se ha producido un aumento sin precedentes en el uso del hormigón en infraestructuras e instalaciones industriales, así como en edificios comerciales y residenciales. Pero, ¿cuánto duran las estructuras de hormigón? Si bien podemos entender que un hormigón al cabo de 30 años comienza a tener problemas de deterioro con lesiones visibles, este tiempo depende del tipo de exposición, e incluso la experiencia nos ha hecho encontrarnos con estructuras de hormigón afectadas por corrosión al cabo de 5 años.
