# MasterEmaco P 2000 BP - puente de unión para aplicar sobre hormigón existente

- Propiedad del archivo: CONSTRUNARIO
- Formato: FIEBDC-3/2012
- Programa: Construnario Versión 3.51
- Fecha de los precios: 01/10/2021
- Divisa: EUR
- Código: master-build (14/10/2021)

**UMBS_490** m2 MasterEmaco P 2000 BP - puente de unión para aplicar sobre hormigón existente
Aplicación manual de resina epoxi protectora por barrera frente a la corrosión, para la protección de armaduras. Funciona como puente de unión para garantizar la perfecta adherencia del material de reparación con el hormigón existente MasterEmaco P 2000 BP de Master Builders Solutions o similar, con una adherencia la hormigón > 1,5 MPa. Para que actúe como puente de unión, tiene que estar seco el soporte y el MasterEmaco P2000 BP fresco, para garantizar la adherencia con el mortero fresco, con un consumo medio de 0,5-1 kg/m2. Medida la superficie ejecutada.

| Código | Ud | Descripción | Rendimiento |
|---|---|---|---|
| 25027239_MBS | kg | Puente de unión epoxi e imprimación de barrera, referencia MasterEmaco P 2000 BP de Master Builders Solutions. Para protección de armaduras (material; 04/10/2021) | 0.750 |
| OGEN006 | h | Peón especialista (mano de obra) | 0.100 |

## Recursos

**25027239_MBS** kg Puente de unión epoxi e imprimación de barrera
MasterEmaco P 2000/2100 BP es un puente de unión epoxy bicomponente, sin disolventes, para la protección por barrera del acero de refuerzo. Se emplea como puente de unión previo a la aplicación de morteros de reparación. Una vez mezclados los 2 componentes, puede aplicarse con una brocha sobre el armado limpio o bien directamente sobre el hormigón en caso de uso como puente de unión. MasterEmaco P 2000/2100 BP, puente de unión impermeable al agua Excelente adherencia. Impermeable al agua, aceites, y otros agentes químicos. Impermeable al oxígeno y a los cloruros. Protege las armaduras frente a la corrosión. Compatible con la humedad del mortero fresco. Compatible con morteros hidráulicos y sintéticos. No afecta al anclaje del acero revestido. Perfecta compatibilidad con el acero del armado y los morteros de reparación. Multi-uso: puede emplearse como puente de unión para incrementar la adherencia y las propiedades de aplicación de los morteros. Color rojo para fácil control de la aplicación en obra.
