# Adhesivo epoxi tixotrópico, referencia MasterBrace ADH 1460 de Master Builders Solutions

- Propiedad del archivo: CONSTRUNARIO
- Formato: FIEBDC-3/2012
- Programa: Construnario Versión 3.51
- Fecha de los precios: 04/10/2021
- Divisa: EUR

**25027253_MBS** kg Adhesivo epoxi tixotrópico, referencia MasterBrace ADH 1460 de Master Builders Solutions
MasterBrace ADH 1460 es un adhesivo epoxy bicomponente, tixotrópico. Tiene una alta temperatura de transición vítrea, lo que permite temperaturas de servicio más altas y muy alta resistencia mecánica.MasterBrace ADH 1460 se utiliza como un adhesivo para unión estructural para el refuerzo de estructuras con placas unidas para uso en edificios y en obras de ingeniería civil. Unión de hormigón viejo con nuevo. Pegado de prefabricados. Unión de hormigón con acero, granito, etc. Colocación de refuerzos en estructuras. En general, para cualquier problema de unión. Pegado de pletinas. Unión de dovelas de puentes. Anclaje de pernos o armaduras. Adhesivo para bandas de sellado de juntas.
