# MasterEmaco S 3000 CI - reparación estructural de hormigón de resistencias medias (EN 1504-3) en 30 mm

- Propiedad del archivo: CONSTRUNARIO
- Formato: FIEBDC-3/2012
- Programa: Construnario Versión 3.51
- Fecha de los precios: 01/10/2021
- Divisa: EUR
- Código: master-build (14/10/2021)

**UMBS_977** m2 MasterEmaco S 3000 CI - reparación estructural de hormigón de resistencias medias (EN 1504-3) en 30 mm
Reconstrucción geométrica de hormigón deteriorado con mortero tixotrópico monocomponente, de elevada resistencia mecánica, de módulo medio y con retracción compensada, para reparaciones estructurales y según requerimientos de la norma europea EN 1504 parte 3 para los morteros de clase R3, con mortero MasterEmaco S 3000 CI (según UNE EN 1504 - 3) de Master Builders Solutions o similar, con un espesor medio de 30 mm y un consumo de 1,9 Kg/m2/mm de espesor, con una resistencia a compresión a las 24 horas >12 N/mm2 y a 28 días > 50MPa, y un módulo E 19 GPa aprox., según prEN 13412, aplicable en vertical en espesores de hasta 75 mm. El mortero lleva incorporado inhibidor de corrosión y esta formulado con cemento sulforresistente. Incluso perfilado de aristas y acabado fratasado manual, p.p. de andamiaje y medios auxiliares. Medida la superficie ejecutada.

| Código | Ud | Descripción | Rendimiento |
|---|---|---|---|
| 50536528_MBS | kg | Mortero sulforesistente con inhibidor de corrosión, referencia MasterEmaco S 3000 CI de Master Builders Solutions. Reparación estructural del hormigón (material; 04/10/2021) | 57.000 |
| OGEN006 | h | Peón especialista (mano de obra) | 0.570 |

## Recursos

**50536528_MBS** kg Mortero sulforesistente con inhibidor de corrosión
MasterEmaco S 3000 CI es un mortero monocomponente de elevada resistencia mecánica y módulo de elasticidad medio, con retracción compensada, para reparación estructural, que cumple los requerimientos de la nueva norma europea EN 1504 parte 3 para los morteros de clase R3. Este mortero esta formulado con cemento sulforresistente y adiciona inhibidores de corrosión para una máxima efectividad en ambientes agresivos y frente a la corrosión. MasterEmaco S 3000 CI, mortero sulforesistente Formulado con nanotecnología, sistemas de compensación de retracción, y fibras para minimizar la retracción y el riesgo de fisuración. Módulo elástico medio y alta resistencia, que permiten una excelente compatibilidad con la mayoría de hormigones a reparar. Elevada adherencia al hormigón. Tixotrópico y aligerado. Permite elevados espesores en una sola capa. Fácil trabajabilidad. Puede aplicarse en espesores de hasta 75 mm en vertical y hasta 50 mm en techos en una sola capa. Fácil de perfilar sin necesidad de encofrados. Listo para su empleo. Tan sólo precisa mezclado con agua. Reducida retracción. Elevada resistencia a la fisuración.
