# Mortero sulforesistente con inhibidor de corrosión, referencia MasterEmaco S 3000 CI de Master Builders Solutions. Reparación estructural del hormigón

- Propiedad del archivo: CONSTRUNARIO
- Formato: FIEBDC-3/2012
- Programa: Construnario Versión 3.51
- Fecha de los precios: 04/10/2021
- Divisa: EUR

**50536528_MBS** kg Mortero sulforesistente con inhibidor de corrosión, referencia MasterEmaco S 3000 CI de Master Builders Solutions. Reparación estructural del hormigón
MasterEmaco S 3000 CI es un mortero monocomponente de elevada resistencia mecánica y módulo de elasticidad medio, con retracción compensada, para reparación estructural, que cumple los requerimientos de la nueva norma europea EN 1504 parte 3 para los morteros de clase R3. Este mortero esta formulado con cemento sulforresistente y adiciona inhibidores de corrosión para una máxima efectividad en ambientes agresivos y frente a la corrosión. MasterEmaco S 3000 CI, mortero sulforesistente Formulado con nanotecnología, sistemas de compensación de retracción, y fibras para minimizar la retracción y el riesgo de fisuración. Módulo elástico medio y alta resistencia, que permiten una excelente compatibilidad con la mayoría de hormigones a reparar. Elevada adherencia al hormigón. Tixotrópico y aligerado. Permite elevados espesores en una sola capa. Fácil trabajabilidad. Puede aplicarse en espesores de hasta 75 mm en vertical y hasta 50 mm en techos en una sola capa. Fácil de perfilar sin necesidad de encofrados. Listo para su empleo. Tan sólo precisa mezclado con agua. Reducida retracción. Elevada resistencia a la fisuración.
