# Mortero sulforresistente con inhibidor de corrosión, referencia MasterEmaco S 4000 CI de Master Builders Solutions

- Propiedad del archivo: CONSTRUNARIO
- Formato: FIEBDC-3/2012
- Programa: Construnario Versión 3.51
- Fecha de los precios: 04/10/2021
- Divisa: EUR

**50647269_MBS** kg Mortero sulforresistente con inhibidor de corrosión, referencia MasterEmaco S 4000 CI de Master Builders Solutions
MasterEmaco S 4000 CI es un mortero monocomponente de elevada resistencia mecánica y alto módulo de elasticidad, con retracción compensada, para reparación estructural, que cumple los requerimientos de la nueva norma eu-ropea EN 1504 parte 3 para los morteros de clase R4. Este mortero esta formulado con cemento sulforresistente y adi-ciona inhibidores de corrosión para una máxima efectividad frente a la corrosión de las armaduras. Campo de aplicación del mortero MasterEmaco S 4000 CI MasterEmaco S 4000 CI se emplea en reparaciones estructurales de elementos de hormigón en: Obra civil. Edificación. Industria. Gracias a sus características especiales, MasterEmaco S 4000 CI es aplicable: En interiores, exteriores, en vertical, en horizontal y en techos. En ambientes secos y húmedos. En hormigones expuestos a procesos de corrosión elevados: ambientes marinos, industriales, etc.
