# Mortero fluido, referencia MasterEmaco S 5450 CI de Master Builders Solutions

- Propiedad del archivo: CONSTRUNARIO
- Formato: FIEBDC-3/2012
- Programa: Construnario Versión 3.51
- Fecha de los precios: 04/10/2021
- Divisa: EUR

**50531444_MBS** kg Mortero fluido, referencia MasterEmaco S 5450 CI de Master Builders Solutions
MasterEmaco S 5450 CI es un mortero fluido de reparación estructural monocomponente, sulforresistente, de alto módulo, de elevada resistencia mecánica, con retracción compensada, que incorpora inhibidores de corrosión. Cumple los requerimientos de la nueva norma europea EN 1504 parte 3 para los morteros de clase R4. MasterEmaco S 5450 CI, mortero fluido de reparación estructural sulforesistente. Formulado con nanotecnología, sistemas de compensación de retracción y fibras para minimizar la retracción y el riesgo de fisuración. Sulforresistente. Formulado con cemento SR, lo convierten en ideal en reparaciones de hormigones en ambientes agresivos. Incorpora inhibidores de corrosión lo que le permite una alta protección de la armadura incluso en espesores pequeños. Puede aplicarse un espesor desde 10 hasta 200 mm en una sola capa. Se puede mezclar con árido para espesores superiores a 200 mm. Consistencia blanda o fluida. Elevado tiempo abierto. Aplicable con máquina o manualmente. Elevadas resistencias mecánicas, tanto iniciales como finales. Exento de cloruros. Excelente resistencia a la carbonatación. Reducida absorción de agua por capilaridad. Elevada impermeabilidad al agua y a los cloruros. Permeable al vapor de agua. Bajo contenido en cromatos (Cr(VI) < 2 ppm). Elevado desarrollo de resistencias según la Clase R4 de la norma EN 1504 parte 3.
