# MasterEmaco S 5300 - reconst. muro (EN 1504-3) fratasado maest. 20 mm

- Propiedad del archivo: CONSTRUNARIO
- Formato: FIEBDC-3/2012
- Programa: Construnario Versión 3.51
- Fecha de los precios: 14/10/2021
- Divisa: EUR
- Código: master-build

**UMBS_500** m2 MasterEmaco S 5300 - reconst. muro (EN 1504-3) fratasado maest. 20 mm (01/10/2021)
Reconstrucción geométrica con maestreado de muros con mortero monocomponente, de elevada resistencia mecánica, de elevado módulo y con retracción compensada, para reparaciones estructurales y según requerimientos de la norma europea EN 1504 parte 3 para los morteros de clase R3, con mortero MasterEmaco S 5300 (según UNE EN 1504 - 3) de Master Builders Solutions o similar, con un espesor medio de 20 mm y un consumo de 1,5 Kg/m2/mm de espesor, con una resistencia a compresión a las 24 horas >12 N/mm2, y un módulo E '= 15 GPa, según prEN 13412, aplicable en vertical en espesores de hasta 75 mm. Incluso perfilado de aristas y acabado fratasado manual, p.p. de andamiaje y medios auxiliares. Medida la superficie ejecutada.

| Código | Ud | Descripción | Rendimiento |
|---|---|---|---|
| 50434063_MBS | kg | Mortero ligero, referencia MasterEmaco S 5300 de Master Builders Solutions. Para reparación estructural del hormigón. (material) | 30.000 |
| OGEN006 | h | Peón especialista (mano de obra; 01/10/2021) | 0.420 |

## Recursos

**50434063_MBS** kg Mortero ligero, referencia MasterEmaco S 5300 de Master Builders Solutions. Para reparación estructural del hormigón
MasterEmaco S 5300 es un mortero de reparación tixotrópico ligero, reforzado con fibras para espesores entre 5 y 75 mm, clase R3. El material puede aplicarse a llana, paleta o por proyección en superficies horizontales, verticales o en techos. Cuando se mezcla con agua se forma un mortero con diversas aplicaciones. MasterEmaco S 5300 se utiliza para reparaciones de resistencia media, reparaciones de elementos de hormigón como balcones, techos, pilares, vigas en edificaciones domésticas o comerciales Formulado con nanotecnología, sistemas de compensación de retracción y fibras para minimizar la retracción y el riesgo de fisuración. Elevadas resistencias mecánicas y módulo medio que permite la reparación de elementos de hormigón evitando movimientos diferenciales. Elevada adherencia al hormigón. Tixotrópico y aligerado. Permite elevados espesores en una sola capa. Fácil trabajabilidad. Puede aplicarse en espesores de hasta 75 mm en vertical y hasta 50 mm en techos en una sola capa. Fácil de perfilar sin necesidad de encofrados. Listo para su empleo. Tan sólo precisa mezclado con agua. Reducida retracción. Elevada resistencia a la fisuración. Resistente a la intemperie. Reducida absorción de agua por capilaridad. Módulo E: aprox. 15,1
