# MasterEmaco S 5400 - reconst. vigas mortero, (EN 1504 PART 3) 4 cm

- Propiedad del archivo: CONSTRUNARIO
- Formato: FIEBDC-3/2012
- Programa: Construnario Versión 3.51
- Fecha de los precios: 14/10/2021
- Divisa: EUR
- Código: master-build

**UMBS_508** m2 MasterEmaco S 5400 - reconst. vigas mortero, (EN 1504 PART 3) 4 cm (01/10/2021)
Reconstrucción geométrica de viga con un recubrimiento de 4 cm de espesor de mortero monocomponente, de elevada resistencia mecánica, de elevado módulo y con retracción compensada, para reparaciones estructurales y según requerimientos de la norma europea EN 1504 parte 3 para los morteros de clase R4, con mortero MasterEmaco S 5400 (según UNE EN 1504 - 3) de Master Builders Solutions o similar, con un espesor medio de 10 mm y un consumo de 1,9 Kg/m2/mm de espesor, con una resistencia a compresión a las 24 horas >18 N/mm2, y un módulo E >20.000 MPa, según prEN 13412. Incluye perfilado de aristas y acabado fratasado manual sin maestrear, p.p. de andamiaje y medios auxiliares. Medida la superficie ejecutada.

| Código | Ud | Descripción | Rendimiento |
|---|---|---|---|
| 57202410_MBS | kg | Mortero tixotrópico resistente a sulfatos, referencia MasterEmaco S 5400 de Master Builders Solutions (material) | 76.000 |
| OGEN006 | h | Peón especialista (mano de obra; 01/10/2021) | 0.610 |

## Recursos

**57202410_MBS** kg Mortero tixotrópico resistente a sulfatos, referencia MasterEmaco S 5400 de Master Builders Solutions
Mortero tixotrópico resistente a sulfatos, MasterEmaco S 5400 de Master Builders Solutions, para reparación estructural, de muy alta resistencia, reforzado con fibras y retracción compensada. MasterEmaco S 5400, mortero tixotrópico exento de cloruros Puede aplicarse en interiores y exteriores, en vertical, en techos y en ambientes secos y húmedos. Formulado con nanotecnología, sistemas de compensación de retracción y fibras para minimizar la retracción y el riesgo de fisuración. Altamente tixotrópico. Puede aplicarse hasta un espesor de 50 mm sin necesidad de refuerzo secundario. Elevadas resistencias mecánicas, tanto iniciales como finales. Exento de cloruros. Elevado módulo y adherencia al hormigón que aseguran la transferencia de carga. Excelente resistencia a ciclos hielo - deshielo. Excelente resistencia a la carbonatación. Reducida absorción de agua por capilaridad. Elevada impermeabilidad al agua y a los cloruros. Permeable al vapor de agua. Alta resistencia a la carbonatación. Bajo contenido en cromatos (Cr(VI) < 2 ppm). Resistente a sulfatos.
