# Mortero tixotrópico, referencia MasterEmaco S 5440RS de Master Builders Solutions. Reforzado con fibras y con inhibidor de corrosión

- Propiedad del archivo: CONSTRUNARIO
- Formato: FIEBDC-3/2012
- Programa: Construnario Versión 3.51
- Fecha de los precios: 04/10/2021
- Divisa: EUR

**50485470_MBS** kg Mortero tixotrópico, referencia MasterEmaco S 5440RS de Master Builders Solutions. Reforzado con fibras y con inhibidor de corrosión
MasterEmaco S 5440 RS es un mortero de reparación R4 según la norma EN 1504-3 de rápido endurecimiento y elevadas resistencias iniciales y finales. MasterEmaco S 5440RS contiene cementos especiales, está reforzado con fibras poliméricas (PAN - policacrilonitrilo), y contienen inhibidores de corrosión. Una vez se mezcla con agua, MasterEmaco S 5440RS se convierte en un mortero tixotrópico de altas resistencias para aplicación manual o proyectada (con equipos adecuados).
