# Mortero fluido resistente a sulfatos, referencia MasterEmaco S 5450 PG de Master Builders Solutions

- Propiedad del archivo: CONSTRUNARIO
- Formato: FIEBDC-3/2012
- Programa: Construnario Versión 3.51
- Fecha de los precios: 14/10/2021
- Divisa: EUR

**50285554_MBS** kg Mortero fluido resistente a sulfatos, referencia MasterEmaco S 5450 PG de Master Builders Solutions
MasterEmaco S 5450 PG es un mortero de reparación fluido de altas prestaciones, reforzado con fibras con alto módulo de elasticidad para espesores entre 20 y 200 mm y clase R4. Es un material preparado para su aplicación tanto por vía manual, por colada en encofrado. Una vez mezclado con el agua, se forma un mortero fluido con una gran diversidad de aplicaciones. MasterEmaco S 5450 PG es un mortero de reparación de altas prestaciones. MasterEmaco S 5450 PG, mortero de reparación estructural duradero y de gran adherencia Puede aplicarse en interiores y exteriores, en vertical, en techos y en ambientes secos y húmedos. Duradero Gran adherencia. Proporciona una excelente protección de la armadura, incluso con pequeños espesores de recubrimiento. Baja retracción para grandes áreas. Es permeable al vapor de agua. Gran resistencia a ciclos hielo-deshielo. Modificado con polímeros. Resistente a sulfatos
