# Mortero fluido cementoso, referencia MasterFlow 952 de Masters Builders Solutions. Para rellenos y anclajes de precisión

- Propiedad del archivo: CONSTRUNARIO
- Formato: FIEBDC-3/2012
- Programa: Construnario Versión 3.51
- Fecha de los precios: 05/10/2021
- Divisa: EUR

**57198753_MBS** kg Mortero fluido cementoso, referencia MasterFlow 952 de Masters Builders Solutions. Para rellenos y anclajes de precisión
Mortero fluido monocomponente para rellenos y anclajes de precisión. Altas prestaciones mecánicas y alta resistencia. Este mortero esta indicado para rellenos de bancadas de maquinaria, anclajes de maquinaria, nivelación de apoyos de puentes, bases de nivelación en juntas de puentes, anclaje de pernos, reparación del hormigón por vestido en encofrado o relleno por bombeo y como refuerzo de elementos de hormigón (pilares, vigas...) por encamisado. MasterFlow 952, mortero fludio cementoso de retracción compensada y de excelente adherencia Monocomponente Retracción compensada. Consistencia superfluida sin segregación ni sangrado una vez amasado. Elevadas resistencias tanto iniciales como finales. Elevado poder autonivelante y de relleno. Una vez endurecido, es impermeable al agua, aceites, grasas y a todos los derivados del petróleo. Libre de cloruros y sustancias agresivas para el hormigón y para el acero. Excelente adherencia. Alta resistencia y durabilidad
