# Relleno calibrado, referencia MasterFlow 982 F de Masters Builders Solutions. Para mezclar con grouts cementosos

- Propiedad del archivo: CONSTRUNARIO
- Formato: FIEBDC-3/2012
- Programa: Construnario Versión 3.51
- Fecha de los precios: 05/10/2021
- Divisa: EUR

**57919394_MBS** kg Relleno calibrado, referencia MasterFlow 982 F de Masters Builders Solutions. Para mezclar con grouts cementosos
MasterFlow 982 F es Árido silíceo de granulometría controlada, apto para ser mezclado con grouts cementosos. MasterFlow 982 F, relleno calibrado con granulometría controlada. Granulometría controlada. Químicamente inerte. Árido redondeado. Altas resistencias mecánicas.
