# Lechada de cal hidráulica, referencia MasterInject 222 de Master Builders Solutions. Para inyecciones y rellenos en muros de mampostería

- Propiedad del archivo: CONSTRUNARIO
- Formato: FIEBDC-3/2012
- Programa: Construnario Versión 3.51
- Fecha de los precios: 05/10/2021
- Divisa: EUR

**50501376_MBS** kg Lechada de cal hidráulica, referencia MasterInject 222 de Master Builders Solutions. Para inyecciones y rellenos en muros de mampostería
MasterInject 222 es una lechada de cal hidráulica obtenida a partir de cal hidratada a la que se adicionan cargas puzolánicas. Es de color blanco y sin contenido en cemento (no contiene sales solubles y por lo tanto no induce a la aparición de eflorescencias). La granulometría de MasterInject 222 es muy fina (<12µm) lo que le confiere una elevada fluidez y una excelente trabajabilidad. En fase plástica es expansiva, lo que mejora la capacidad de relleno del hueco a inyectar. Alcanza resistencias a compresión de más de 10MPa, clasificándose como mortero de albañilería de prestaciones garantizadas para elementos sujetos a prestaciones estructurales. MasterInject 222, lechada superfluida de cal hidráulica que no contiene cemente. No contiene cemento: permite la total compatibilidad de la lechada, con el soporte sobre el que se va a inyectar. Bajísima concentración de sales hidrosolubles: gracias a la adición de cargas puzolánicas a la cal aérea (también cal apagada o hidratada), obtenemos una cal hidraúlica de elevada resistencia y durabilidad. De hecho en el proceso de la reacción de hidratación, toda la cal viva se consume rápidamente, evitando la migración de cal libre y minimizando el riesgo de aparición de eflorescencias. Esta característica se puede evaluar a través de la conductividad eléctrica y del contenido en iones. Además el material no contiene: sulfatos, cloruros, nitratos, potasio, ni sódio, por lo que no contribuye a la formación de eflorescencias debido a sales hidrosolubles presentes en su composición. Elevada fluidez, granulometría fina, y alta retención de agua: estas características permiten que MasterInject 222 rellene de forma correcta incluso huecos pequeños, y que no se libere agua de amasado hacia el soporte, permitiéndose la correcta hidratación de la lechada. Muy baja temperatura de hidratación: se trata de una propiedad fundamental, ya que una temperatura de hidratación elevada, puede inducir fisuración en los muros debido a dilataciones térmicas. Elevada permeabilidad al vapor de agua: permite la correcta transpiración del muro consolidado. Resistencia a sulfatos: el producto no reacciona con sulfatos presentes en el muro de piedra o ladrillo, en el mortero de rejuntado, en el agua presente en la capilaridad, etc. Ninguna reacción al fuego: el material no es combustible y no produce humo (Euroclase A1). Excelente trabajabilidad. Marcado CE: el producto, el proceso de producción y el proceso de calidad, responden a los requisitos indicados en la EN 998-2.
