# MasterBrace LAM 170/3100 50/1.2 - refuerzo CFRP

- Propiedad del archivo: CONSTRUNARIO
- Formato: FIEBDC-3/2012
- Programa: Construnario Versión 3.51
- Fecha de los precios: 01/10/2021
- Divisa: EUR
- Código: master-build (14/10/2021)

**UMBSRFICL012** m MasterBrace LAM 170/3100 50/1.2 - refuerzo CFRP
Refuerzo de vigas o viguetas mediante colocación de laminado de fibra de carbono unidireccional, de 50 mm de ancho y 1.2 mm de espesor, de módulo elástico medio 170 GPa y resistencia a tracción media 3100MPa, MasterBrace LAM 170/3100 50/1.2 de Master Builders Solutions o similar; incluso lijado previo de la superficie con disco de diamante y aspirado del polvo, aplicación de imprimación epoxi MasterBrace P3500 de Master Builders Solutions o similar, y adhesión del laminado con resina epoxi con resistencia al arrancamiento >14 N/mm2, módulo elástico >2000 N/mm2 y Marcado CE según UNE EN 1504 Parte 4, MasterBrace ADH 4000 de Master Builders Solutions o similar, i/ parte proporcional de pequeño material. Sistema con DIT 572/11. Sin incluir andamiaje ni medios auxiliares. Medida la longitud ejecutada.

| Código | Ud | Descripción | Rendimiento |
|---|---|---|---|
| 25027237_MBS | kg | Resina epoxi bicomponente, referencia MasterBrace P 3500 de Master Builders Solutions (material; 05/10/2021) | 0.048 |
| 25027236_MBS | kg | Adhesivo epoxi espatulable, referencia MasterBrace ADH 4000 de Master Builders Solutions (material; 04/10/2021) | 0.374 |
| 45088349_MBS | m | Laminado preformado de fibra de carbono, referencia MasterBrace LAM de Master Builders Solutions. 170/3100 50/1.2 (material; 04/10/2021) | 1.100 |
| %MBSCO2 | % | Material complementario o piezas especiales | 2 % |
| MGEN038 | h | Grupo electrógeno 40 KVAs (maquinaria) | 0.030 |
| MGEN033 | h | Lijadora (maquinaria) | 0.200 |
| OGEN003 | h | Oficial 1ª (mano de obra) | 0.200 |
| OGEN006 | h | Peón especialista (mano de obra) | 0.200 |

## Recursos

**25027237_MBS** kg Resina epoxi bicomponente, referencia MasterBrace P 3500 de Master Builders Solutions
Resina epoxi bicomponente de imprimación sobre soportes porosos, MasterBrace P 3500 de Master Builders Solutions, con rotura a tracción >20 N/mm2 y deformación 18,2 %, módulo a flexión 233,1 MPa y a compresión 875 MPa, con adherencia al hormigón 7 N/mm2 (rotura en hormigón).

**25027236_MBS** kg Adhesivo epoxi espatulable, referencia MasterBrace ADH 4000 de Master Builders Solutions
MasterBrace ADH 4000 es un adhesivo epoxy bicomponente, tixotrópico, sin disolventes para laminados de Fibra de Carbono (FRP). Tiene una alta temperatura de transición vítrea, lo que permite temperaturas de servicio más altas y muy alta resistencia mecánica.MasterBrace ADH 4000 se utiliza como un adhesivo pastoso para la unión de laminados de polímero reforzado con fibra (FRP) a los soportes de hormigón y acero. ¿Cuáles son las propiedades de MasterBrace ADH 1460? Excelente adherencia. No ocluye burbujas de aire. Adhesión continua y uniforme, asegurando una correcta transmisión de esfuerzos y una compatibilidad de deformaciones entre el laminado y el soporte. Elevada trabajabilidad. Endurecimiento sin fisuración. No contiene disolventes. Acorde según UNE EN 1504-4.

**45088349_MBS** m Laminado preformado de fibra de carbono, referencia MasterBrace LAM de Master Builders Solutions. 170/3100 50/1.2
MasterBrace LAM son laminados de fibra de carbono preformados de alta resistencia a tracción, alto o muy alto módulo E, para el refuerzo de estructuras. Se aplican sobre las superficies mediante el uso de MasterBrace P 3500 y MasterBrace ADH 4000 para garantizar una excelente adhesión al soporte y la acción compuesta con el elemento estructural sometido al refuerzo. Los laminados de MasterBrace LAM de alta resistencia y alto módulo E se utilizan para aumentar la capacidad de flexión de los elementos estructurales horizontales (por ejemplo, vigas de hormigón reforzado y losas).Además de en estructuras de hormigón armado, ??MasterBrace LAM se utiliza para aumentar la capacidad de flexión de paredes de mampostería fuera del plano de carga. Los laminados de fibra de carbono con ultra - alto módulo E se utilizan para aumentar la rigidez de elementos estructurales horizontales (vigas de hormigón armado y losas) y para disminuir la deformación, lo que puede perturbar las condiciones de servicio, tales como instalaciones de máquinas muy pesadas ??sobre losas débiles, o extensa deflexión en vigas de puentes antiguos de fundición, etc.
