# MasterBrace FIB 450/25 CFS - refuerzo CFRP hoja

- Propiedad del archivo: CONSTRUNARIO
- Formato: FIEBDC-3/2012
- Programa: Construnario Versión 3.51
- Fecha de los precios: 01/10/2021
- Divisa: EUR
- Código: master-build (14/10/2021)

**UMBSBPBR02003** m2 MasterBrace FIB 450/25 CFS - refuerzo CFRP hoja
Refuerzo a cortante de vigas mediante colocación de hoja de fibra de carbono unidireccional en O o en U, de 500 mm de ancho y 0.227 mm de espesor (450g/m2), de módulo elástico medio 230GPa y resistencia a tracción media 4900 MPa, MasterBrace FIB 450/25 CFS de Master Builders Solutions o similar; incluso lijado previo de la superficie con disco de diamante y aspirado del polvo, aplicación de imprimación epoxi MasterBrace P3500 de Master Builders Solutions o similar, y adhesión de la hoja embebiéndola entre dos capas de resina epoxi con resistencia al arrancamiento > 14 N/mm2, módulo elástico >2000 N/mm2 y Marcado CE según UNE EN 1504 Parte 4, MasterBrace SAT 4500 de Master Builders Solutions o similar, y parte proporcional de pequeño material. Sistema con DIT 572/11. Sin incluir andamiaje y medios auxiliares. Medida la longitud ejecutada.

| Código | Ud | Descripción | Rendimiento |
|---|---|---|---|
| 25029660_MBS | kg | Resina epoxi saturante, referencia MasterBrace SAT 4500 de Master Builders Solutions. Para MBrace FIBRE (material; 05/10/2021) | 0.880 |
| 45199683_MBS | m2 | Hoja de fibra de carbono unidireccional, referencia MasterBrace FIB 450/25 CFS de Master Builders Solutions (material; 04/10/2021) | 1.100 |
| 25027237_MBS | kg | Resina epoxi bicomponente, referencia MasterBrace P 3500 de Master Builders Solutions (material; 05/10/2021) | 0.200 |
| %MBSCO0.5 | % | Material complementario o piezas especiales | 0.5 % |
| MGEN038 | h | Grupo electrógeno 40 KVAs (maquinaria) | 0.450 |
| MGEN033 | h | Lijadora (maquinaria) | 0.750 |
| OGEN003 | h | Oficial 1ª (mano de obra) | 0.450 |
| OGEN006 | h | Peón especialista (mano de obra) | 0.450 |

## Recursos

**25029660_MBS** kg Resina epoxi saturante, referencia MasterBrace SAT 4500 de Master Builders Solutions. Para MBrace FIBRE
MasterBrace SAT 4500 es un adhesivo epoxy bicomponente, sin disolventes, fluido desarrollado para el sistema MasterBrace. Proporciona una excelente adherencia al hormigón, cables de acero, fibra de vidrio y láminas de FRP.Tiene una viscosidad baja para una mejor penetración en los tejidos y la creación de una acción compuesta dentro de las fibras.MasterBrace SAT 4500 se utiliza como un adhesivo líquido para la unión de los tejidos de FRP a los soportes de acero y hormigón. ¿Cuáles son las propiedades de MasterBrace SAT 4500? Elevadas resistencias. Excelente adherencia. Fácil aplicación. Reducida viscosidad. Fácil impregnación de las fibras. Sin disolventes. Pigmentación translúcida.

**45199683_MBS** m2 Hoja de fibra de carbono unidireccional, referencia MasterBrace FIB 450/25 CFS de Master Builders Solutions
MasterBrace FIB son productos, de alta resistencia a la tracción unidireccional o multidireccional o alto tipo módulo E, de hoja de carbono tejida , de tejidos de fibra de vidrio o de aramida para el refuerzo de estructuras. Se aplican sobre las superficies mediante el uso de MasterBrace P 3500 y MasterBrace SAT 4500 para garantizar una excelente adhesión al soporte y la acción compuesta con el elemento estructural sometido al refuerzo. MasterBrace FIB es una hoja de tejido de carbono de alta resistencia y de fibra de vidrio que se utiliza para aumentar la capacidad de flexión de los elementos estructurales horizontales (por ejemplo, vigas de hormigón armado y losas) y para aumentar la capacidad de soporte de carga vertical y la ductilidad de las columnas de hormigón armado con efecto de confinamiento. También se utilizan para aumentar la resistencia al cizallamiento de columnas y vigas. Además de estructuras de hormigón armado, MasterBrace FIB se utiliza para aumentar la capacidad de flexión de paredes de mampostería fuera del plano de carga. Estas telas son también muy eficaces para fortalecer bóvedas de mampostería, arcos y cúpulas.Las telas de fibra de carbono de alto módulo E se utilizan para aumentar la rigidez de los elementos estructurales horizontales (vigas de hormigón armado y losas) y para disminuir la deformación, lo que puede perturbar las condiciones de servicio .Los tejidos de MasterBrace FIB aumentan la tenacidad del hormigón y de los elementos de mampostería. Debido a su excelente resistencia a la abrasión, la aramida se utiliza para la mitigación de explosiones de estructuras en las industrias químicas específicas con riesgo de explosión, bases militares y edificios estratégicos con riesgo de un ataque con bomba. Las hojas de aramida MasterBrace FIB también se utilizan para reforzar los elementos estructurales verticales (columnas de puentes y viaductos) contra los impactos producidos por accidentes de vehículos en las carreteras ¿Cuáles son las propiedades de MasterBrace FIB? Elevada ligereza. No se precisa apuntalamiento del sistema. Reducido espesor del sistema. Fácilmente aplicable

**25027237_MBS** kg Resina epoxi bicomponente, referencia MasterBrace P 3500 de Master Builders Solutions
Resina epoxi bicomponente de imprimación sobre soportes porosos, MasterBrace P 3500 de Master Builders Solutions, con rotura a tracción >20 N/mm2 y deformación 18,2 %, módulo a flexión 233,1 MPa y a compresión 875 MPa, con adherencia al hormigón 7 N/mm2 (rotura en hormigón).
