# Resinas fluidas, referencia MasterInject 1330 de Master Builders Solutions. Para inyección de fisuras

- Propiedad del archivo: CONSTRUNARIO
- Formato: FIEBDC-3/2012
- Programa: Construnario Versión 3.51
- Fecha de los precios: 04/10/2021
- Divisa: EUR

**25027267_MBS** kg Resinas fluidas, referencia MasterInject 1330 de Master Builders Solutions. Para inyección de fisuras
MasterInject 1330 es una resina de inyección de poliuretano bicomponente, de baja viscosidad. La resina endurece tanto en lugares secos como en condiciones húmedas para generar una membrana estanca y flexible. Está especialmente diseñado para aplicaciones en donde las fisuras tienen que ser estancas. El producto se puede aplicar en las fisuras por métodos de baja o alta presión.Se puede utilizar como un sellado permanente y duradero de grietas, que fueron tratadas con MasterInject 1325, una resina de inyección de poliuretano espuma rápida.MasterInject 1330 se utiliza para detener la entrada de agua a través de grietas en hormigón y mampostería, cimientos y muros, estructuras de ingeniería civil (presas, túneles, puentes,etc.), soleras de hormigón, pozos, cajas de registro y otras estructuras similares.MasterInject 1330 está certificada según la norma EN 1504-5. MasterInject 1330, resinas fluidas para inyección de fisuras con excelente adherencia. Elevada fluidez que facilita su penetración. Excelente adherencia. No contiene disolventes, por lo que no presenta problemas de contaminación ni de alergias. Compatibilidad con fisuras con ligera humedad.
