# MasterFlow 910 - ejecución micropilote 150 mm, armado tubo acero

- Propiedad del archivo: CONSTRUNARIO
- Formato: FIEBDC-3/2012
- Programa: Construnario Versión 3.51
- Fecha de los precios: 01/10/2021
- Divisa: EUR
- Código: master-build (14/10/2021)

**UMBS_516** m MasterFlow 910 - ejecución micropilote 150 mm, armado tubo acero
Ejecución de micropilotes de 150 mm de diámetro en cimentación, con menos de un 25 % de perforación en hormigón armado o roca dura, armado con tubo de acero del tipo ST-35 de 150 mm de diámetro exterior y 10 mm de grosor del perfil, macizado con la lechada superfluida con cal hidratada y cargas puzolanicas, de excelentes propiedades mecánicas, MasterFlow 910 (según UNE EN 1504 - 5:2004) de Master Builders Solutions o similar, incluso humectación del soporte, eliminación del material excavado, perforación, colocación e inyección a baja presión del micropilote. Medida la longitud del pilote.

| Código | Ud | Descripción | Rendimiento |
|---|---|---|---|
| 57204318_MBS | kg | Lechada, referencia MasterFlow 910 de Master Builders Solutions. Para inyecciones y rellenos (material; 04/10/2021) | 180.000 |
| %AUX2 | % | Medios auxiliares | 0 % |
| MGEN050 | h | Equipo inyección profunda (maquinaria) | 0.278 |
| OGEN006 | h | Peón especialista (mano de obra) | 0.556 |
| OGEN007 | h | Peón (mano de obra) | 0.270 |
| OGEN003 | h | Oficial 1ª (mano de obra) | 0.560 |

## Recursos

**57204318_MBS** kg Lechada, referencia MasterFlow 910 de Master Builders Solutions. Para inyecciones y rellenos
MasterFlow 910 es un producto basado en la tecnología del cemento que permite la obtención de lechadas de alta fluidez, sin segregación y de retracción compensada. MasterFlow 910 está especialmente indicado en: Rellenos de cables de postensado. Anclajes de maquinaria. Inyección de fisuras MasterFlow 910, lechada para inyecciones y rellenos con retracción compensada. Retracción compensada. Con sistencia fluida sin segregación ni sangrado una vez amasado. Elevadas resistencias tanto iniciales como finales. Libre de cloruros y otras sustancias agresivas para el hormigón y para el acero. Muy buena capacidad de relleno. Protección de los elementos metálicos embebidos. Bombeable.
