# MasterTop 450 PG, recrecido cementoso capa rodadura, e'=10 mm

- Propiedad del archivo: CONSTRUNARIO
- Formato: FIEBDC-3/2012
- Programa: Construnario Versión 3.51
- Fecha de los precios: 01/10/2021
- Divisa: EUR
- Código: master-build (14/10/2021)

**UMBS_558** m2 MasterTop 450 PG, recrecido cementoso capa rodadura, e'=10 mm
Recrecido y nivelación de capa de rodadura rugosa o irregular, mediante puente de unión cementoso MasterEmaco P 200 de Master Builders Solutions o similar (rendimiento 2,0 kg/m2). Sobre el puente de unión en fresco se verterán, reglearán, fratarán y pulirán el mortero fluido de fraguado rápido, MasterTop 450 PG de Master Builders Solutions o similar (según EN 13813 CT-C60-F10-A3, comportamiento al fuego A1fl), con base de cementos portland reforzado con resinas PAN (poliacrilonitrilo) y agregados minerales de elevada dureza mezclados con corindón, en capa de 10 mm de espesor medio, para reparación urbana, pavimentos industriales de tráfico muy intenso y sometidos a desgaste muy elevado. Inmediatamente después del fratasado superficial, se procederá al curado de la capa de rodadura con MasterKure 215 WB de Master Builders Solutions o similar (rendimiento 150-200 g/m2). Sellado de juntas de retracción con masilla de poliuretano MasterSeal NP 474 de Master Builders Solutions o similar. Aplicable entre +5 y +25ºC. Consumo: 2,2 kg de producto / L de mortero amasado.

| Código | Ud | Descripción | Rendimiento |
|---|---|---|---|
| 57240676_MBS | kg | Puente de unión, referencia MasterEmaco P 200 de Master Builders Solutions. Para materiales cementosos sobre hormigón (material; 04/10/2021) | 2.000 |
| 51384337_MBS | kg | Mortero en base corindon vertible y bombeable, referencia MasterTop 450 PG natural de Master Builders Solutions (material; 05/10/2021) | 22.000 |
| 50157210_MBS | l | Líquido de curado, referencia MasterKure 215 WB de Master Builders Solutions. Para hormigón fresco (material; 04/10/2021) | 0.180 |
| UMBS_524 | m | MasterSeal NP 474 sellado juntas de retracción en pavimentos 4 mm | 0.800 |
| OGEN003 | h | Oficial 1ª (mano de obra) | 0.550 |
| OGEN007 | h | Peón (mano de obra) | 0.550 |
| OGEN006 | h | Peón especialista (mano de obra) | 0.550 |

## Precios auxiliares

**UMBS_524** m MasterSeal NP 474 sellado juntas de retracción en pavimentos 4 mm
Sellado de juntas de retracción en pavimentos con masilla elástica de poliuretano MasterSeal NP 474 de Master Builders Solutions o similar (rendimiento 0,008 l/m) (reacción al fuego Clase E), incluso limpieza, imprimación con MasterSeal P 147 o similar (rendimiento 0,015 l/m) y cordón de polietileno MasterSeal 920 o similar de 6 mm de diámetro. Medida la longitud ejecutada.

| Código | Ud | Descripción | Rendimiento |
|---|---|---|---|
| 50479732_MBS | u | Masilla elástica, referencia MasterSeal NP 474 de Master Builders Solutions. Cartucho 600 ml (material; 05/10/2021) | 0.013 |
| 57202251_MBS | l | Imprimación, referencia MasterSeal P 147 de Master Builders Solutions. Preparación del soporte en sellados de juntas (material; 05/10/2021) | 0.015 |
| 45012499_MBS | m | Fondo de junta de polietileno de célula cerrada, referencia MasterSeal 920 6 de Master Builders Solutions. Diámetro: 6 mm (material; 07/10/2021) | 1.010 |
| OGEN003 | h | Oficial 1ª | 0.100 |
| OGEN006 | h | Peón especialista | 0.100 |

## Recursos

**57240676_MBS** kg Puente de unión, referencia MasterEmaco P 200 de Master Builders Solutions. Para materiales cementosos sobre hormigón
MasterEmaco P 200 es un puente de unión a base de cementos y resinas especiales. MasterEmaco P 200, puente de unión de excelente adherencia y consistencia fluida Excelente adherencia. Consistencia fluida, fácilmente aplicable. Listo para aplicar. Sólo precisa amasado con agua. Una vez endurecido es resistente al agua y a los ciclos hielo - deshielo. Permeable al vapor de agua.

**51384337_MBS** kg Mortero en base corindon vertible y bombeable, referencia MasterTop 450 PG natural de Master Builders Solutions
Como especialistas en sistemas de pavimentos epoxi continuos eficientes, le ofrecemos soluciones a medida para cualquier aplicación. Nuestros sistemas de pavimentos epoxi no son sólo adecuados para alcanzar los requerimientos funcionales, sino también permiten a los diseñadores de interiores una flexibilidad creativa que le convencerá una vez instalado. Los sistemas de paredes de Master Builders Solutions proporcionan una conexión continua a nuestros ensayados y probados sistemas de recubrimientos para pavimentos epoxi, permitiendo que los suelos y las paredes sean diseñados como una unidad estética y funcional. Las paredes y especialmente los suelos en las instalaciones industriales están expuestos a una serie de tensiones que incluyen las altas temperaturas, ataques químicos y solicitaciones mecánicas. Nuestros especialistas de Master Builders Solutions ofrecen el recubrimiento adecuado para cualquier tipo de pavimentos epoxi, desde los pavimentos epoxi industriales clásicos, hasta los pavimentos epoxi especiales con propiedades antiestáticas o antibacterianas, así como pavimentos epoxi decorativos, proporcionando un pavimento higiénico y seguro.

**50157210_MBS** l Líquido de curado, referencia MasterKure 215 WB de Master Builders Solutions. Para hormigón fresco
MasterKure 215 WB se emplea en la construcción para evitar la evaporación rápida del agua en las superficies del hormigón fresco, expuestas a fuerte insolación y/o corrientes de aire, como por ejemplo: Prefabricados de cualquier tipo. Pavimentos, muros, canales, pistas en aeropuertos, tableros de puente, solares, losas, etc. En general, para el curado de todo tipo de elementos y piezas de hormigón. MasterKure 215 WB, líquido de curado que retrasa el secado superficial del hormigón durante el proceso de fraguado. MasterKure 215 WB forma una película que retrasa el secado superficial del hormigón durante el proceso de fraguado y endurecimiento,evitando así, la aparición de fisuras tempranas por retracción, afogarado, etc. MasterKure 215 WB evita el tener que regar el hormigón o protegerlo con arpilleras húmedas, plásticos, etc. Cumple con la norma ASTM C-309, Tipo 2 Clase B.

**45012499_MBS** m Fondo de junta de polietileno de célula cerrada
Para uso como fondo de juntas en juntas de dilatación o con movimiento con objeto de: Control de profundidad de sellado de juntas con masilla. Formación de superficie cóncava por el reverso de la masilla. Asegurar la no adherencia por el reverso para permitir el movimiento elástico lateral de la masilla sin tensión en el fondo No puede emplease en depuradoras. No puede emplearse en contacto con agua potable. ¿Cuáles son las propiedades de MasterSeal 920? Permite una contracción de hasta el 50% de su sección. No presenta adherencia con ningún tipo de sellador. Fácil manejabilidad por su ligereza. Nula absorción de agua. Muy buena adaptabilidad. Cumple con las especificaciones técnicas de la norma DIN 18540. Libre de CFC’s. Buena resistencia química a ácidos diluidos, álcalis, disolventes, aceites y detergentes.

**50479732_MBS** u Masilla elástica, referencia MasterSeal NP 474 de Master Builders Solutions. Cartucho 600 ml
MasterSeal NP 474 es el sellado ideal para las juntas de construcción y dilatación tanto en edificación como en obra civil MasterSeal NP 474 es excelente para aplicaciones expuestas a tráfico peatonal, almacenes, áreas de producción, centros comerciales, etc. Esta masilla se puede aplicar en juntas entre elementos de hormigón, recubrimientos cerámicos, etc. En juntas verticales y horizontales Especialmente en áreas con exposición química media o en lugares de inmersión continua, MasterSeal NP 474 presenta unas altas propiedades y durabilidad.

**57202251_MBS** l Imprimación, referencia MasterSeal P 147 de Master Builders Solutions. Preparación del soporte en sellados de juntas
MasterSeal P 147 es una Imprimación previa a la aplicación de masillas para incrementar la adherencia y la cohesión del soporte. Gran poder de penetración. Excelente adherencia. Fácilmente aplicable. Transparente. Mejora la adherencia sobre soportes difíciles. Es monocomponente. ¿Cuáles son las propiedades de MasterSeal P 147? Gran poder de penetración. Excelente adherencia. Fácilmente aplicable.
