# Masillas elásticas fluidas de bajo modulo, referencia MasterSeal SL 468 de Master Builders Solutions

- Propiedad del archivo: CONSTRUNARIO
- Formato: FIEBDC-3/2012
- Programa: Construnario Versión 3.51
- Fecha de los precios: 05/10/2021
- Divisa: EUR

**25027248_MBS** kg Masillas elásticas fluidas de bajo modulo, referencia MasterSeal SL 468 de Master Builders Solutions
MasterSeal SL 468 es una Masilla de poliuretano bicomponente elástica autonivelante para sellado de juntas horizontal. Elevada elasticidad, resistencia química y mecánica. Sellado de juntas longitudinales en raíles de tranvía. Sellado de juntas longitudinales y fisuras en pavimentos de asfalto. Aplicable en interiores y exteriores en horizontal. Sellado de juntas de dilatación entre elementos de construcción de hormigón, mortero, asfalto, acero, etc. Sellado de juntas y/o fisuras. Relleno elástico de absorción de vibraciones ¿Cuáles son las propiedades de MasterSeal SL 468? Gran elasticidad, capacidad de recuperación y resistencia a la fatiga. Muy buena resistencia a la intemperie, al envejecimiento y a los rayos U.V. Buena resistencia a ciclos de congelación - descongelación y a sales de deshielo. Resistente a combustibles (cumple especificaciones de la norma SS-S-200 E Tipo H). No rigidiza con el tiempo incluso a temperaturas entre -30°C y +80°C. Fluidas. Gran facilidad de aplicación. Resistentes a la putrefacción y a los microorganismos. Elevada resistividad eléctrica. MasterSeal SL 468: Para aplicación manual por vertido.
