# MasterFlow 4800 - mort. fluido s/retracción, c/agregado metálico de ultra altas prest. resist. cargas punt., impactos y vibra

- Propiedad del archivo: CONSTRUNARIO
- Formato: FIEBDC-3/2012
- Programa: Construnario Versión 3.51
- Fecha de los precios: 01/10/2021
- Divisa: EUR
- Código: master-build (14/10/2021)

**UMBS_955** dm3 MasterFlow 4800 - mort. fluido s/retracción, c/agregado metálico de ultra altas prest. resist. cargas punt., impactos y vibra.
Realización de cama de asiento para colocación de maquinaría sometida a vibraciones, de espesor entre 20 y 150 mm, mediante mortero autonivelante sin retracción con partícula metálica, de ultra altas prestaciones, con resistencias a compresión de 100 N/mm2 y 16 N/mm2 a flexión a los 28 días, denominado MasterFlow 4800 (según UNE EN 1504 - 6) de Master Builders Solutions o similar. Con ensayo de desgaste de Los Angeles con un remanente de más de un 60% de material, tras 2000 ciclos. Aplicable desde 2ºC hasta 35ºC. Medido el volumen ejecutado.

| Código | Ud | Descripción | Rendimiento |
|---|---|---|---|
| 50336070_MBS | kg | Mortero fluido sin retracción, referencia MasterFlow 4800 de Master Builders Solutions. Con agregado metálico de altas prestaciones (material; 05/10/2021) | 2.400 |
| OGEN003 | h | Oficial 1ª (mano de obra) | 0.020 |
| OGEN007 | h | Peón (mano de obra) | 0.020 |
| OGEN006 | h | Peón especialista (mano de obra) | 0.020 |

## Recursos

**50336070_MBS** kg Mortero fluido sin retracción
MasterFlow 4800 es un mortero cementoso de muy alta resistencia, monocomponente, reforzado con partícula metálica, sin retracción. La nueva tecnología de morteros y la combinación de agregado mineral confiere elevada resistencia inicial y durabilidad.MasterFlow 4800 está diseñado para su uso en el montaje y la fijación de las turbinas industriales, generadores y compresores, laminación, estampación. También es una solución adecuada para el montaje de martillos de forja, vías de ferrocarril, rieles de grúa, máquinas de papel y cualquier otra maquinaria y equipos que requieran alta resistencia incluso en ambientes hostiles. MasterFlow 4800, mortero fluido sin retracción con alta resistencia a la abrasión. Cumple los requerimientos de la EN 1504-6 Es sostenible y contribuye a puntos LEED. Alta resistencia a la abrasión y a cargas dinámicas: impactos, golpes y vibraciones. Retracción compensada. Elevadas resistencias tanto iniciales como finales. Elevado poder autonivelante y de relleno. Espesores aplicables entre 20-150 mm Puede ser utilizado a temperaturas inferiores a 2ºC siguiendo las recomendaciones de almacenamiento y mezcla. Contiene una mezcla de partículas metálicas y de cuarzo que proporcionan altas resistencias e incrementan la resistencia al impacto bajo cargas dinámicas y repetitivas. Libre de sustancias agresivas para el hormigón y el acero.
