# Mortero fluido sin retracción, referencia MasterFlow 4800 de Master Builders Solutions. Con agregado metálico de altas prestaciones

- Propiedad del archivo: CONSTRUNARIO
- Formato: FIEBDC-3/2012
- Programa: Construnario Versión 3.51
- Fecha de los precios: 05/10/2021
- Divisa: EUR

**50336070_MBS** kg Mortero fluido sin retracción, referencia MasterFlow 4800 de Master Builders Solutions. Con agregado metálico de altas prestaciones
MasterFlow 4800 es un mortero cementoso de muy alta resistencia, monocomponente, reforzado con partícula metálica, sin retracción. La nueva tecnología de morteros y la combinación de agregado mineral confiere elevada resistencia inicial y durabilidad.MasterFlow 4800 está diseñado para su uso en el montaje y la fijación de las turbinas industriales, generadores y compresores, laminación, estampación. También es una solución adecuada para el montaje de martillos de forja, vías de ferrocarril, rieles de grúa, máquinas de papel y cualquier otra maquinaria y equipos que requieran alta resistencia incluso en ambientes hostiles. MasterFlow 4800, mortero fluido sin retracción con alta resistencia a la abrasión. Cumple los requerimientos de la EN 1504-6 Es sostenible y contribuye a puntos LEED. Alta resistencia a la abrasión y a cargas dinámicas: impactos, golpes y vibraciones. Retracción compensada. Elevadas resistencias tanto iniciales como finales. Elevado poder autonivelante y de relleno. Espesores aplicables entre 20-150 mm Puede ser utilizado a temperaturas inferiores a 2ºC siguiendo las recomendaciones de almacenamiento y mezcla. Contiene una mezcla de partículas metálicas y de cuarzo que proporcionan altas resistencias e incrementan la resistencia al impacto bajo cargas dinámicas y repetitivas. Libre de sustancias agresivas para el hormigón y el acero.
