# MasterFlow 648 - asiento para apoyos con mortero epoxi tri-componente, desde 10mm hasta 150 mm

- Propiedad del archivo: CONSTRUNARIO
- Formato: FIEBDC-3/2012
- Programa: Construnario Versión 3.51
- Fecha de los precios: 01/10/2021
- Divisa: EUR
- Código: master-build (14/10/2021)

**UMBS_958** dm3 MasterFlow 648 - asiento para apoyos con mortero epoxi tri-componente, desde 10mm hasta 150 mm
Realización de cama de asiento para relleno entre 10 y 150 mm de bancadas de maquinaría, impermeable y con resistencia química, mediante mortero fluido epeoxi tri-componente MasterFlow 648 (según UNE EN 1504 - 6) de Master Builders Solutions o similar; sin retracción, de muy altas resistencias > 40 MPa a 8 h (23ºC) y > 100 MPa a 7d (23ºC); superficie de contacto >85% según ASTM C1339; adherencia al hormigón (EN 1542) >'= 3 MPa (7d); adherencia acero (EN 12188) >'= 10 MPa (1d). Aplicable entre 10º-32ºC.Densidad 2kg/l. Medido el volumen ejecutado.

| Código | Ud | Descripción | Rendimiento |
|---|---|---|---|
| 25027614_MBS | kg | Mortero fluido sin retracción, referencia MasterFlow 648 de Master Builders Solutions. Para rellenos y anclajes de precisión (material; 05/10/2021) | 2.000 |
| OGEN003 | h | Oficial 1ª (mano de obra) | 0.020 |
| OGEN007 | h | Peón (mano de obra) | 0.020 |
| OGEN006 | h | Peón especialista (mano de obra) | 0.020 |

## Recursos

**25027614_MBS** kg Mortero fluido sin retracción
MasterFlow 648 es un grout tricomponente de altas resistencias, en base epoxy, sin retracción. Cuando se mezclan los tres componentes, se crea un mortero MasterFlow 648 de consistencia fluida que puede ser aplicado de forma manual o por bombeo. Espesores de rellenos desde 15 hasta 50 mm. MasterFlow 648 puede ser utilizado en espesores desde 10 mm hasta 150 mm. MasterFlow 648 es utilizado para el montaje y fijación de los siguientes elementos: Turbinas, generadores, compresores industriales. Moliendas, estampadoras... Martillos de forja Vías de tren, railes grúa. Industria papelera Maquinaria y equipos que necesiten una alta capacidad portante.
