# Mortero fluido sin retracción, referencia MasterFlow 648 de Master Builders Solutions. Para rellenos y anclajes de precisión

- Propiedad del archivo: CONSTRUNARIO
- Formato: FIEBDC-3/2012
- Programa: Construnario Versión 3.51
- Fecha de los precios: 05/10/2021
- Divisa: EUR

**25027614_MBS** kg Mortero fluido sin retracción, referencia MasterFlow 648 de Master Builders Solutions. Para rellenos y anclajes de precisión
MasterFlow 648 es un grout tricomponente de altas resistencias, en base epoxy, sin retracción. Cuando se mezclan los tres componentes, se crea un mortero MasterFlow 648 de consistencia fluida que puede ser aplicado de forma manual o por bombeo. Espesores de rellenos desde 15 hasta 50 mm. MasterFlow 648 puede ser utilizado en espesores desde 10 mm hasta 150 mm. MasterFlow 648 es utilizado para el montaje y fijación de los siguientes elementos: Turbinas, generadores, compresores industriales. Moliendas, estampadoras... Martillos de forja Vías de tren, railes grúa. Industria papelera Maquinaria y equipos que necesiten una alta capacidad portante.
