# Encofrado de cartón Tofforive de Juntas Toffolo

- Propiedad del archivo: CONSTRUNARIO
- Formato: FIEBDC-3/2012
- Programa: Construnario Versión 3.51
- Fecha de los precios: 01/10/2021
- Divisa: EUR

**TOFFORIVE** u Encofrado de cartón Tofforive de Juntas Toffolo
Para las alturas de hormigonado de 15 ou 20 cm, esta solución esta mas ligera y mas eficaz. Entregado en placas fáciles de transportar, la TOFFORIVE se dobla a la altura deseada en la obra. El encofrado esta mantenido atrás por varillas de acero de obras o de postes de madera.
