# Junta de dilatación serie B1 55 de Juntas Toffolo. Para juntas de ancho de hasta 53 mm

- Propiedad del archivo: CONSTRUNARIO
- Formato: FIEBDC-3/2012
- Programa: Construnario Versión 3.51
- Fecha de los precios: 01/10/2021
- Divisa: EUR

**B1 55** t Junta de dilatación serie B1 55 de Juntas Toffolo. Para juntas de ancho de hasta 53 mm
Alturas disponibles: 35 ,50 y 80 mm. Movimiento: +/-10 mm. Acabado a nivel. Goma estriada y lisa en colores gris y negro. Uso en terrazo, gres, hormigón, piedra, suelos vinílicos, madera, suelos laminados. Opción encuentro con pared. APLICACIONES Locales escolares. Oficinas. Hospitales. Galerías comerciales ( fuera de zonas de stockage o de paso de carretillas).
