# Aditivo superplastificante/reductor de agua de alta actividad, referencia MasterGlenium SKY 604 de Master Builders Solutions

- Propiedad del archivo: CONSTRUNARIO
- Formato: FIEBDC-3/2012
- Programa: Construnario Versión 3.51
- Fecha de los precios: 01/10/2021
- Divisa: EUR

**53259901_MBS** kg Aditivo superplastificante/reductor de agua de alta actividad, referencia MasterGlenium SKY 604 de Master Builders Solutions
Aditivo superplastificante / reductor de agua de alta actividad MasterGlenium SKY 604 de Master Builders Solutions, para hormigón preparado. MasterGlenium SKY 604 es un aditivo superplastificante / reductor de agua de alta actividad basado en policarboxilatos para aplicaciones en hormigón preparado, donde se demande alta resistencia inicial. Su excelente poder plastificante y su elevada resistencia inicial, incluso a dosificaciones bajas, hacen de MasterGlenium SKY 604 el aditivo ideal para la industria del hormigón preparado y obra civil. MasterGlenium SKY 604, aditivo superplastificante con grandes resistencias iniciales. Excelente poder plastificante. Elevadas resistencias iniciales, incluso con bajas dosificaciones. Confección de hormigones de mayor docilidad. Mejora la durabilidad del hormigón y sus resistencias. Apto para la fabricación de HAC.
