# Anticongelante, referecia MasterSet FZP 10 de Master Builders Solutions. Para hormigón y mortero

- Propiedad del archivo: CONSTRUNARIO
- Formato: FIEBDC-3/2012
- Programa: Construnario Versión 3.51
- Fecha de los precios: 01/10/2021
- Divisa: EUR

**57239828_MBS** kg Anticongelante, referecia MasterSet FZP 10 de Master Builders Solutions. Para hormigón y mortero.
MasterSet FZP 10 es un aditivo anticongelante libre de cloruros que actúa acelerando el fraguado y endurecimiento del hormigón y mortero y reduciendo el punto de fusión del agua de amasado, evitando así daños al hormigón cuando se prevé que pueda verse afectado por bajas temperaturas durante las horas siguientes a la puesta en obra. El empleo de MasterSet FZP 10 permite que el hormigón pueda soportar las acciones negativas de las heladas durante las horas siguientes a la puesta en obra, sin embargo, la puesta en obra del hormigón siempre debe realizarse a temperaturas que permitan el fraguado (ver EHE-08 Art. 71.5.3.1 "Hormigonado en tiempo frío"). ¿Cuáles son las propiedades de MasterSet FZP 10? Actúa como acelerante de fraguado y endurecimiento del hormigón, permitiendo que la hidratación no se inhiba por la acción de las bajas temperaturas. Proporciona al hormigón aditivado suficiente resistencia para soportar la exposición a las heladas durante las horas siguientes a la puesta en obra. Disminuye el punto de congelación del agua, reduciendo con ello el riesgo de formación de cristales de hielo. No contiene cloruros ni otras sustancias que puedan resultar perjudiciales para la calidad el hormigón.
