# MasterSet R 111

- Propiedad del archivo: CONSTRUNARIO
- Formato: FIEBDC-3/2012
- Programa: Construnario Versión 3.51
- Fecha de los precios: 01/10/2021
- Divisa: EUR

**50149907_MBS** kg MasterSet R 111
MasterSet R111 es un aditivo retardante que permite regular el tiempo de inicio y fin de fraguado del hormigón ajustando su dosificación, en función de las necesidades de la obra. MasterSet R111 se utiliza entre otras aplicaciones: En elementos de gran volumen, minimizando la posible aparición de juntas frías. Hormigonado en tiempo caluroso. Permite aumentar el tiempo de trabajabilidad del hormigón. Transporte de hormigón a larga distancia. Especialmente indicado para hormigón compactado con rodillo (RCC). Adecuado p ara la fabricación de morteros de retoma para tratamiento de juntas frías, tanto en hormigones vibrados como compactados. Utilización de cementos de bajo calor de hidratación. Hormigones con adiciones puzolánicas.
