# Fibra de polipropileno monofilamentada, referencia MasterFiber 022 de Master Builders Solutions. Evita fisuración en hormigón

- Propiedad del archivo: CONSTRUNARIO
- Formato: FIEBDC-3/2012
- Programa: Construnario Versión 3.51
- Fecha de los precios: 01/10/2021
- Divisa: EUR

**45169369_MBS** kg Fibra de polipropileno monofilamentada, referencia MasterFiber 022 de Master Builders Solutions. Evita fisuración en hormigón
Fibra de polipropileno monofilamentada, MasterFiber 022 (30 x 0,6 KG) de Master Builders Solutions, para evitar fisuraciones en el hormigón. Masterfiber 022 es una fibra 100% de polipropileno, especialmente diseñada para su empleo en hormigón. Su mecanismo de acción consiste en la formación de una red tridimensional, que evita la aparición de fisuras motivadas por retracción y mejora de forma sustancial la calidad de la estructura de hormigón ejecutada. ¿Cuáles son las propiedades de la fibra de polipropeno MasterFiber 022? Actúan como relajadores de tensiones, evitando las fisuras por retracción. Se dispersa con facilidad dentro de la masa, formando una red tridimensional totalmente homogénea. No forma nudos. Mínimo impacto sobre el acabado superficial. Mejora la resistencia a la abrasión y al impacto. Mejora la impermeabilidad y la durabilidad. Resistente a la acción de los rayos UV. Alta resistencia química. No se degrada con la alcalinidad del hormigón. No amarillea tras la exposición directa al sol. Reduce el riesgo de desprendimiento explosivo del hormigón en caso de incendio. Reduce los daños sobre la estructura causados por la acción de incendios.
