# Agente activador de la hidratación del cemento, referencia MasterX-Seed 130 de Master Builders Solutions

- Propiedad del archivo: CONSTRUNARIO
- Formato: FIEBDC-3/2012
- Programa: Construnario Versión 3.51
- Fecha de los precios: 01/10/2021
- Divisa: EUR

**50156736_MBS** kg Agente activador de la hidratación del cemento, referencia MasterX-Seed 130 de Master Builders Solutions
Agente activador de la hidratación del cemento MasterX-Seed 130 de Master Builders Solutions, para potenciar el desarrollo de resistencias iniciales y finales del hormigón y para proteger el hormigón frente a la corrosión. Bajo la marca Master Builders Solutions, ofrecemos el revolucionario grupo de productos Master X-Seed, que acelera el endurecimiento del hormigón en las fases iniciales del fraguado. El Master X-SEED 130 es una suspensión de nanopartículas de CSH que actúan como núcleo de cristalización facilitando la formación acelerada de gel CSH en la solución. Master X-SEED 130 ha sido especialmente diseñado para potenciar el proceso de hidratación del cemento a corto plazo (6-16 horas). ¿Cuáles son las características y beneficios de Master X-Seed 130? Muy altas resistencias iniciales a cualquier temperatura incluso con curado térmico. Flexibilidad en la capacidad de producción y optimización de fábrica. Incrementa los ciclos de producción (posibilidad de doblar producción). Mayor rendimiento de los encofrados por mayor rotación. Reducción/eliminación del curado térmico. Eliminación del coste de instalaciones de curado y su mantenimiento. Permite usar la cantidad mínima de cemento necesaria. Permite el uso de cementos con menor cantidad de clinker y menor clase resistente así como el uso de adiciones. Actúa como inhibidor de corrosión
