# Aditivo aireante retardante, referencia MasterCast 919 AR de Master Builders Solutions. Para mortero

- Propiedad del archivo: CONSTRUNARIO
- Formato: FIEBDC-3/2012
- Programa: Construnario Versión 3.51
- Fecha de los precios: 04/10/2021
- Divisa: EUR

**57247884_MBS** kg Aditivo aireante retardante, referencia MasterCast 919 AR de Master Builders Solutions. Para mortero
Diseñado para morteros de albañilería para enfoscados, recrecidos, rejuntado, etc., especialmente para morteros aplicados en exteriores y con condiciones climatológicas adversas con riesgo de heladas. Ideal para los trabajos con morteros en tiempo caluroso, ya que prolonga el tiempo de utilización. ¿Cuáles son las propiedades de MasterCast 919 AR? Mejora la docilidad de la masa aditivada, mejorando el manejo y la aplicación del mortero. Mejora las resistencias mecánicas del mortero. Prolonga el tiempo abierto de los morteros, incluso con cementos rápidos y áridos absorbentes. Proporciona mayor resistencia al mortero frente a los ciclos hielo - deshielo, incrementando su durabilidad.
