# Aditivo superplastificante/reductor de agua, referencia MasterGlenium UG 1370 SK de Master Builders Solutions. Para hormigón y hormigón proyectado

- Propiedad del archivo: CONSTRUNARIO
- Formato: FIEBDC-3/2012
- Programa: Construnario Versión 3.51
- Fecha de los precios: 04/10/2021
- Divisa: EUR

**57209671_MBS** kg Aditivo superplastificante/reductor de agua, referencia MasterGlenium UG 1370 SK de Master Builders Solutions. Para hormigón y hormigón proyectado
MasterGlenium UG 1370 SK es un aditivo superplastificante / reductor de agua de alta actividad basado en éters policarboxílicos, ideal para confeccionar hormigones para túneles y hormigón proyectado. Su elevado poder de plastificación, sumado al gran mantenimiento de la consistencia, sin retraso de fraguado, hacen de MasterGlenium UG 1370 SK el aditivo ideal para fabricar todos los hormigones implicados en las construcciones subterráneas. MasterGlenium UG 1370 SK, aditivo superplastificante con acabados de gran calidad. Gran poder plastificante y reductor de agua. Acabados de elevada calidad. Elevadas resistencias a corta edad. Aumenta las resistencias iniciales y finales del hormigón. Buen mantenimiento de la consistencia. Mejora la impermeabilidad y durabilidad del hormigón al disminuir la porosidad del mismo. Permite obtener hormigón fluido y autocompactante (H.A.C), con baja R A/C, sin segregación ni sangrado, partiendo de consistencias secas. No produce retrasos de fraguado. Permite la reducción de los ciclos de curado (en tiempo o temperatura) e incluso su eliminación por completo. Facilita las tareas de puesta en obra y compactación por vibrado. Bajo contenido en álcalis. Permite incrementar el rendimiento de producción.
