# Fibra de polipropileno monofilamento referencia, MasterFiber 248 de Master Builders Solutions

- Propiedad del archivo: CONSTRUNARIO
- Formato: FIEBDC-3/2012
- Programa: Construnario Versión 3.51
- Fecha de los precios: 04/10/2021
- Divisa: EUR

**45190733_MBS** kg Fibra de polipropileno monofilamento referencia, MasterFiber 248 de Master Builders Solutions
MasterFiber 248 es una fibra 100% de polipropileno, especialmente diseñada para su empleo en hormigón, hormigón proyectado y mortero. Se incorpora en la fabricación de hormigones y morteros para mejorar su comportamiento estructural. MasterFiber 248 se aplica donde se requiera una mejora en la ductilidad del hormigón y mortero, así como un control eficaz de la fisuración por retracción. ¿Cuáles son las propiedades de MasterFiber 248? Reduce la formación de micro fisuras por retracción. Reduce la formación de fisuras. Aumenta la resistencia a flexotracción incrementando las resistencias residuales contempladas en el Anejo 14 de la EHE-08. Aumenta la ductilidad. Refuerzo contra el impacto. Refuerzo a la disgregación. Óptima dispersión en el hormigón. Disminuye la permeabilidad. Evitación de problemas de oxidación que se producen con el empleo de fibras metálicas. Resistente a la corrosión. Seguro y fácil de usar. Máxima adherencia matriz de hormigón - fibra.
