# Fibra de polipropileno, referencia MasterFiber 235 SPA de Master Builders Solutions. Para refuerzo de hormigón y mortero

- Propiedad del archivo: CONSTRUNARIO
- Formato: FIEBDC-3/2012
- Programa: Construnario Versión 3.51
- Fecha de los precios: 04/10/2021
- Divisa: EUR

**45229871_MBS** kg Fibra de polipropileno, referencia MasterFiber 235 SPA de Master Builders Solutions. Para refuerzo de hormigón y mortero
MasterFiber 235 es una macrofibra extruída a partir de homopolímero de polipropileno natural y conformada en un perfil rugoso y ondulado con el fin de realizar un anclaje efectivo en la matriz cementosa. MasterFiber 235 es recomendado para: Refuerzo estructural del hormigón. Control de la fisuración por retracción del hormigón / mortero y sustitución del mallazo de la misma finalidad. Pavimentos y soleras industriales. Elementos prefabricados. Aplicaciones vía húmeda y vía seca de hormigón proyectado.
