# Aditivo superplastificante/reductor de agua, referencia MasterGlenium 303SCC de Master Builders Solutions. Para hormigón autocompactante

- Propiedad del archivo: CONSTRUNARIO
- Formato: FIEBDC-3/2012
- Programa: Construnario Versión 3.51
- Fecha de los precios: 04/10/2021
- Divisa: EUR

**50154004_MBS** kg Aditivo superplastificante/reductor de agua, referencia MasterGlenium 303SCC de Master Builders Solutions. Para hormigón autocompactante
Aditivo superplastificante / reductor de agua de alta actividad de altas prestaciones MasterGlenium 303SCC de Master Builders Solutions, para hormigón autocompactante.
