# Aditivo inclusor de aire, referencia MasterAir 100 de Master Builders Solutions. Para hormigón y mortero

- Propiedad del archivo: CONSTRUNARIO
- Formato: FIEBDC-3/2012
- Programa: Construnario Versión 3.51
- Fecha de los precios: 04/10/2021
- Divisa: EUR

**57228698_MBS** kg Aditivo inclusor de aire, referencia MasterAir 100 de Master Builders Solutions. Para hormigón y mortero
MasterAir 100 es un agente inclusor de aire para hormigón y mortero. Su actividad se basa en la incorporación de micro-burbujas de aire de tamaño controlado y con un efectivo factor de espaciado, que se mantienen estables en el estado endurecido, proporcionado al hormigón o mortero aditivado una mejora en la trabajabilidad y docilidad y unas óptimas prestaciones en cuanto a durabilidad y resistencia a los ciclos hielo-deshielo. ¿Cuáles son las propiedades del agente inclusor de aire para hormigón y mortero MasterAir 100? Introduce pequeñas burbujas estabilizadas de aire en el hormigón, formando una estructura que absorbe los cambios dimensionales producidos por los ciclos hielo-deshielo. Óptimo factor de espaciado, asegurando una correcta distribución de las microburbujas introducidas. Compensa la carencia de finos. Reduce la tendencia al sangrado en hormigones con reducido contenido en finos. Efecto plastificante. Reduce la permeabilidad y aumenta la durabilidad. Mejora la trabajabilidad y docilidad del hormigón y mortero.
