# Aditivo espumante, referencia MasterCell 100 de Master Builders Solutions. Para hormigón celular

- Propiedad del archivo: CONSTRUNARIO
- Formato: FIEBDC-3/2012
- Programa: Construnario Versión 3.51
- Fecha de los precios: 04/10/2021
- Divisa: EUR

**50490876_MBS** kg Aditivo espumante, referencia MasterCell 100 de Master Builders Solutions. Para hormigón celular
MasterCell 100 es un aditivo espumante para hormigón, generador de espuma que se utiliza para la preparación de morteros de bajas densidades ya que actúa ocluyendo una gran cantidad de aire estabilizado. Con MasterCell 100 se consiguen hormigones tan ligeros que pueden flotar por encima del agua. Ideal para la fabricación de placas o bloques ligeros, recrecidos de cubiertas, etc. MasterCell 100, aditivo espumante que mejora la trabajabilidad MasterCell 100 posee un elevado poder aireante que, sin la necesidad de emplear dosis altas, proporciona un elevado efecto espumante. Debido a la inclusión de aire en la masa de hormigón, MasterCell 100 mejora la trabajabilidad.
