# Aditivo impermeabilizante MasterRheobuild 2200HI de Master Builders Solutions. Para hormigón

- Propiedad del archivo: CONSTRUNARIO
- Formato: FIEBDC-3/2012
- Programa: Construnario Versión 3.51
- Fecha de los precios: 04/10/2021
- Divisa: EUR

**57224140_MBS** kg Aditivo impermeabilizante MasterRheobuild 2200HI de Master Builders Solutions. Para hormigón
MasterRheobuild 2200 HI es un aditivo impermeabilizante de alto rango presentado en líquido y diseñado para la consecución de hormigones de baja permeabilidad y elevada calidad, indicado para múltiples usos: Hormigón prefabricado con elevada demanda de impermeabilidad. Piezas arquitectónicas (incluso con cemento blanco) donde se requiera elevada durabilidad. Hormigón para obras hidráulicas (presas, puertos, canales, depuradoras, piscinas, depósitos, etc.). Hormigón para pilotes, cimentaciones y muros de sótanos. Hormigón que deba soportar inclemencias climatológicas. MasterRheobuild 2200 HI, aditivo impermeabilizante que mejora la resistencia a los ciclos hielo-deshielo. Reduce drásticamente la penetración de agua bajo presión. Mejora la resistencia a los ciclos hielo-deshielo. Mejora las resistencias mecánicas, tanto iniciales como finales. Reduce la retracción del hormigón, minimizando su fisuración. No contiene cloruros, por lo que es utilizable en hormigones armados. Mejora la trabajabilidad del hormigón y facilita su puesta en obra. Gran poder plastificante y reductor de agua, lo que permite la confección de hormigones de baja relación A/C, sin retrasos de fraguado. No transmite coloración al hormigón blanco.
