# Aditivo reductor de retracción, referencia MasterLife SRA 2 de Master Builders Solutions. Para hormigón y mortero

- Propiedad del archivo: CONSTRUNARIO
- Formato: FIEBDC-3/2012
- Programa: Construnario Versión 3.51
- Fecha de los precios: 04/10/2021
- Divisa: EUR

**57243167_MBS** kg Aditivo reductor de retracción, referencia MasterLife SRA 2 de Master Builders Solutions. Para hormigón y mortero
MasterLife SRA 2 es un aditivo que actúa reduciendo la retracción por secado del hormigón. Su funcionamiento se basa en la reducción de la tensión superficial del agua retenida en los microporos del hormigón, reduciendo la tendencia a su evaporación para evitar así contra cciones y tensiones internas que podrían causar fisuración del hormigón. Recomendado para: Mezclas con alto contenido de cemento. Hormigonado en condiciones climatológicas adversas (sol, viento, etc.). Hormigonado de grandes masas. Hormigón de altas prest aciones. Hormigón para pavimentos. MasterLife SRA 2, aditivo reductor de retracción que reduce la fisuración del hormigón. Reduce la retracción del hormigón en un orden aproximado del 50-60%. Reduce la fisuración del hormigón originada por retracción del mismo. Capacidad fluidificante. Colabora en la obtención de hormigones de mayor calidad y durabilidad.
