# Agente expansivo, referencia MasterLife SRA 100 de Master Builders Solutions. Para la preparación de hormigones y morteros

- Propiedad del archivo: CONSTRUNARIO
- Formato: FIEBDC-3/2012
- Programa: Construnario Versión 3.51
- Fecha de los precios: 04/10/2021
- Divisa: EUR

**50668758_MBS** kg Agente expansivo, referencia MasterLife SRA 100 de Master Builders Solutions. Para la preparación de hormigones y morteros
MasterLife SRA 100 es una confección de hormigones y morteros sin retracción para: Obras hidráulicas como tanques, depósitos, depuradoras, canales, túneles,... Estructuras de hormigón armado y pretensado como tableros de puente, estructuras con grandes luces,... Industria del prefabricado. Refuerzos estructurales. ¿Cuáles son las propiedades del agente expansivo para la preparación de hormigones MasterLife SRA 100? Aditivo en polvo que se adiciona en seco al resto de componentes del hormigón. Se presenta listo para su empleo. Reacciona con el agua produciendo una expansión que compensa la retracción del hormigón. Garantiza la expansión con tiempos de curado muy cortos. Es compatible con la mayoría de aditivos.
