# Aditivo inhibidor de la corrosión, referencia MasterLife CI 200 de Master Builders Solutions. Para hormigón armado

- Propiedad del archivo: CONSTRUNARIO
- Formato: FIEBDC-3/2012
- Programa: Construnario Versión 3.51
- Fecha de los precios: 04/10/2021
- Divisa: EUR

**50180712_MBS** kg Aditivo inhibidor de la corrosión, referencia MasterLife CI 200 de Master Builders Solutions. Para hormigón armado
MasterLife CI 200 es un aditivo inhibidor de la corrosión para hormigón armado, efectivo con cualquier tipo de cemento y ante cualquier tipo de exposición. MasterLife CI 200 reduce la difusión de cloruros y oxígeno a través del hormigón, que son los compuestos responsables de la corrosión por cloruros, gracias a su efecto impermeabilizante. Según EHE-08, Art.37, con el uso de este tipo de aditivos se permite reducir los recubrimientos mínimos exigidos por la clase general III y IV, de manera que se puedan emplear los indicados en este artículo para la clase general IIb. MasterLife CI 200, aditivo inhibidor de corrosión que prolonga el tiempo de servicio de las estructuras. Actúa eficazmente reduciendo el riesgo de corrosión por cloruros. Prolonga el tiempo de servicio de las estructuras de hormigón armado, reduciendo significativamente las operaciones de reparación y mantenimiento. No afecta las propiedades del hormigón fresco como el tiempo de fraguado o la consistencia. No varía las propiedades del hormigón endurecido ni su adherencia al acero. De fácil aplicación, se adiciona como un aditivo convencional para hormigón.
