# Líquido de curado, referencia MasterKure 230 WB de Master Builders Solutions. Pigmentado en blanco para hormigón y mortero

- Propiedad del archivo: CONSTRUNARIO
- Formato: FIEBDC-3/2012
- Programa: Construnario Versión 3.51
- Fecha de los precios: 04/10/2021
- Divisa: EUR

**50242989_MBS** l Líquido de curado, referencia MasterKure 230 WB de Master Builders Solutions. Pigmentado en blanco para hormigón y mortero
MasterKure 230 WB es un agente filmógeno que se emplea para evitar la evaporación rápida del agua de amasado en las superficies de hormigón fresco expuestas a la intemperie, como por ejemplo: Construcción de carreteras y autovías. Pavimentos, muros, canales, pistas en aeropuertos, tableros de puente. En general, para el curado de todo tipo de elementos dehormigón. MasterKure 230 WB, líquido de curado que mejora la durabilidad del hormigón. MasterKure 230 WB forma una película que evita la rápida evaporación del agua de amasado del hormigón durante el proceso de fraguado e inicio del endurecimiento, evitando así la aparición de fisuras tempranas por retracción, afogarado, etc. Su color blanco, proporcionado por pigmentos especiales, favorece la reflexión de la luz, por lo que se reduce la absorción de energía. MasterKure 230 WB evita el tener que regar el hormigón o protegerlo con arpilleras húmedas, plásticos, etc. Mejora la durabilidad del hormigón. Cumple con la norma ASTM C-309, Tipo 2 Clase B.
