# Agente desmoldeante biodegradable, referencia MasterFinish RL 211 de Master Builders Solutions. Para hormigón visto basado en aceites vegetales

- Propiedad del archivo: CONSTRUNARIO
- Formato: FIEBDC-3/2012
- Programa: Construnario Versión 3.51
- Fecha de los precios: 04/10/2021
- Divisa: EUR

**50297884_MBS** l Agente desmoldeante biodegradable, referencia MasterFinish RL 211 de Master Builders Solutions. Para hormigón visto basado en aceites vegetales
MasterFinish RL 211 es un agente desmoldeante biodegradable de hormigón en base acuosa, de formulación específica para producir un desencofrado fácil y mejorar notablemente la calidad del acabado superficial al eliminar irregularidades y coqueras. MasterFinish RL 211 elimina muchos de los riesgos sanitarios que se producen cuando se utilizan desencofrantes a base de disolventes, y por lo tanto, mejora las condiciones de trabajo. No contiene disolventes orgánicos ni substancias corrosivas para el hormigón (armado o en masa). ¿Cuáles son las propiedades del agente desmoldeante de hormigón MasterFinish RL 211? Forma una barrera inerte entre hormigón y la superficie del encofrado. Evita la formación de burbujas de aire en la superficie del hormigón. Procura superficies pulidas y exentas de irregularidades. Mejora el aspecto superficial del hormigón moldeado. No es tóxico. Facilita la limpieza de los moldes por lo que aumenta su tiempo de servicio. Biodegradable.
