# Desencofrante, referencia MasterFinish RL 275 de Master Builders Solutions. Para hormigón

- Propiedad del archivo: CONSTRUNARIO
- Formato: FIEBDC-3/2012
- Programa: Construnario Versión 3.51
- Fecha de los precios: 04/10/2021
- Divisa: EUR

**50323620_MBS** l Desencofrante, referencia MasterFinish RL 275 de Master Builders Solutions. Para hormigón
MasterFinish RL 275 es un desencofrante en base mineral para el desmoldeo perfecto del hormigón. Ideal para aplicaciones donde deben cubrirse grandes superficies de encofrado. MasterFinish RL 275 muestra buena robustez ante ligeros sobre-consumos generados durante la aplicación. Es muy efectivo con encofrados de naturaleza metálica y fenólicos. Su rendimiento disminuye en encofrados de madera, ya que ésta absorbe con gran facilidad los componentes activos del producto. MasterFinish RL 275, desencofrante para hormigón que elimina la aparición de poros. Elimina la aparición de poros y coqueras en la superficie del hormigón. No modifica el color del hormigón. Facilita el desencofrado y la limpieza de moldes. Robusto en caso de aplicación no adecuada.
