# Desencofrante, referencia MasterFinish RL 294 de Master Builders Solutions. Para encofrados metálicos, fenólicos y de madera

- Propiedad del archivo: CONSTRUNARIO
- Formato: FIEBDC-3/2012
- Programa: Construnario Versión 3.51
- Fecha de los precios: 04/10/2021
- Divisa: EUR

**57243591_MBS** l Desencofrante, referencia MasterFinish RL 294 de Master Builders Solutions. Para encofrados metálicos, fenólicos y de madera
MasterFinish RL 294 es un agente desencofrante compuesto por aceites especiales emulsionables en agua. Compatible con toda clase de moldes y encofrados, tanto de madera como metálicos y fenólicos; permite un desmoldeado perfecto del hormigón y consigue de este modo un excelente acabado superficial. MasterFinish RL 294, desencofrante con gran poder de humectación. Con efecto antioxidante para los moldes o encofrados metálicos. Gran poder de humectación. Incrementa la vida de los moldes y encofrados. Incrementa la vida útil de las bandejas de madera. Emulsionable en agua. Compatible con toda clase de moldes
